# Rohrreinigung
Angebotsaufforderung (GAEB 90, DA83)
Währung: EUR

## CD-090 Sanierung Grundleitung
Datum: 09.09.24

### Bereich 1 Sanierung von Grundleitungen

*Hinweis*
A) ALLGEMEINE VORBEMERKUNGEN FÜR EINHEITSPREISABKOMMEN
(EPA)

=======================================================
==========
A1) ALLGEMEINES

In den Positionen dieses Leistungsverzeichnisses sind
häufig wiederkehrende
Reparaturarbeiten/Sanierungsarbeiten beschrieben. Dem
Einheitspreisabkommen liegen die "Zusätzliche
Vertragsbedingungen für die Ausführung von
Bauleistungen (Z-VOB/B)" der Covivio Immobilien GmbH,
Stand Januar 2022, zugrunde. Für sich auf dieses EPA
beziehende Einzelaufträge (Leistungsabrufe) gelten die
Vertragsbedingungen in jedem Einzelfall als vereinbart.
Sofern zukünftig als Ersatz für die aktuell gültigen
Z-VOB/B Stand Januar 2022 mit dem Auftragnehmer (AN)
neue Z-VOB/B vereinbart werden, gelten für nach
Gültigkeitsbeginn die neuen Z-VOB/B beauftragte
Leistungen ausschließlich die neuen Z-VOB/B.

Für nach diesem Einheitspreisabkommen ausgeführte
Leistungen gelten, ergänzend zur den jeweiligen
Leistungsbeschreibungen der einzelnen Positionen, bei
evtl. Widersprüchen in nachfolgend genannter
Reihenfolge, folgende Bedingungen:

1. diese "allgemeine Vorbemerkungen für
Einheitspreisabkommen" (A)

2. die sich anschließenden "allgemeine technische
Vorbemerkungen" (B)

3. die sich anschließenden "besondere technische
Vorbemerkungen" (für dieses Gewerk) (C)

4. die "Zusätzliche Vertragsbedingungen für die
Ausführung von Bauleistungen Z-VOB/B"

5. Baustellenordnung der Covivio Immobilien GmbH in der
jeweils gültigen Fassung

Mit Unterzeichnung des EPA erklärt der AN, dass von ihm
sämtliche gesetzlichen, behördlichen und
berufgenossenschaftlichen Auflagen erfüllt werden, die
zur Ausführung der im EPA beschriebenen Leistungen
erforderlich sind.

Es dürfen nur solche Materialien verwendet werden, über
die der AN das uneingeschränkte Eigentumsrecht besitzt
und die vollkommen frei von Rechten Dritter sind.

Für die Ausführung der Arbeiten ist Fachpersonal in
ausreichender Zahl einzusetzen.

Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Die für die Ausführung von Leistungen nach diesem EPA,
hier festgeschriebenen Preise gelten für
Reparaturarbeiten bis zum Rechnungsbetrag von höchstens
1.500,-- EURO einschl. Mehrwertsteuer je
Einzeleinzelfall.

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind der
Abteilung Einkauf des AG möglichst vor Ausführung zur
Genehmigung aufzugeben und bei Rechnungslegung mit
einem "Z" zu kennzeichnen. Die Preise für derartige
Zusatzleistungen sind auf der Kalkulationsbasis der
Einheitspreise zu kalkulieren. Diese Z-Positionen sind
so ausreichend und umfassend zu beschreiben, dass
sowohl eine sachlich-fachliche als auch eine
kalkulatorische Nachprüfung durch den AG gewährleistet
ist, hierzu gehört insbesondere die Angabe der
verfahrenen Stunden.

Die Einheitspreise des EPA sind Nettopreise. Sie gelten
zuzüglich der zum jeweiligen
Leistungserbringungszeitpunkt gültigen Mehrwertsteuer.
A3.1) NACHLASSSTAFFEL

Auf die hier festgeschrieben Nettopreise für
Reparaturarbeiten gewährt der AG dem AN zusätzlich
folgende Zuschläge: Abrechnungswert bis 2000,- Euro
zuzüglich 3%.

Bei einem Auftragswert zwischen 2.000 Euro und 4.000
Euro gelten die hier festgeschriebenen Preise ohne Zu-
oder Abschläge.

Bei höheren Auftragswerten gewährt der AN dem AG
Nachlässe. Bei einem Auftragswert zwischen 4.000 Euro
und 6.000 Euro 3% Nachlass. Zwischen 6.000 Euro und
8.000 Euro 6% Nachlass und bei einem Auftragswert
zwischen 8.000 Euro und  10.000 Euro 9% Nachlass.

Soweit und sobald Überschreitungen  > 10.000 Euro
absehbar sind, ist hierüber der Abteilung Einkauf des
AG ein schriftliches Angebot einzureichen und eine
gesonderte Vereinbarung zu treffen.

A4) ABRECHNUNG

Eine evtl. vorhandene Position "An-/Abfahrtpauschale"
darf grundsätzlich nur einmal pro Auftrag berechnet
werden, auch wenn mehrere Anfahrten (auch an
verschiedenen Tagen) erforderlich sind. Sollten mehrere
Anfahrten aus Gründen erforderlich sein, die
ausschließlich der AG oder der Mieter zu vertreten hat,
sind diese besonders zu begründen und als Z Position zu
kennzeichnen (ggf. Mieterbelastung).

Bei mehreren zusammenhängenden Reparaturen, die an
einem Tag in einem Wohngebiet/Siedlungsbereich
ausgeführt werden (z.B. bei der Beseitigung von
Sturmschäden, E-Checks in einem Mehrfamilienhaus), darf
die An-/Abfahrt, in Abhängigkeit von dem bei der
Leistungsposition "An-/Abfahrt" festgeschriebenen
Grenzwert, nur einmalig bzw. nicht berechnet werden.
Soweit im Rahmen eines Auftrags zwei oder mehr
Positionen dieses EPA ausgeführt werden, die
gleichartige (identische) Teilleistungen überlappend
enthalten, darf lediglich eine dieser Positionen in
vollem Umfang abgerechnet werden. Die zweite bzw.
weitere Positionen sind dann mit einem Anteiligen Preis
als Z-Position in Rechnung zu stellen

Maßgebend für die Abrechnung ist das nach
Fertigstellung der Arbeiten durch den AN zu nehmende
Aufmaß, sowie die Bestätigung des Mieters bzw. bei
Leerwohnungen die Bestätigung des zuständigen
Kundenbetreuers/Bauleiters, daß die Leistungen
durchgeführt wurden.

Das testierte Aufmaß bzw. die Bestätigung ist vom AN
mit der Schlußrechnung einzureichen. Ausgenommen
hiervon sind Vorgänge, die über unsere
Handwerkerkopplung (HWK) abgerechnet werden; in diesen
Fällen sind die Aufmaße/Bestätigungen vom AN, im Rahmen
der gesetzlichen Vorschriften, vorzuhalten und, auf
Verlangen des AG, jederzeit innerhalb von 7
Kalendertagen zur Prüfung einzureichen.

Der AG ist berechtigt, jederzeit ein gemeinsames Aufmaß
zu verlangen.

A5) SONSTIGES

Die in diesen Bedingungen festgelegten Pflichten hat
der AN jedem Dritten aufzuerlegen, dessen er sich zur
Erfüllung dieser Pflichten bedient.

Die Einheitspreisabkommen dürfen weder ganz noch
teilweise in irgendeiner Form Dritten entgeltlich oder
unentgeltlich zugänglich gemacht werden.

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften  z.B. das Kreislaufwirtschafts- und
Abfallgesetz - einzuhalten. Eine Zwischenlagerung von
Abfällen ist nicht gestattet.

Sollten die für den Transport und die Entsorgung
erforderliche Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG  sich aus der Abfallbeseitigung ergebenden
Haftungsrisiken unter Einschluß des
Gewässerschäden-Haftungsrisikos auf seine Kosten eine
Haftpflichtversicherung in ausreichender Höhe für
Personen-, Sach- und Vermögensschäden abzuschließen und
dem AG den Abschluß auf Verlangen nachzuweisen. Diese
Regelung läßt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

*Hinweis*
Teil C)  BESONDERE TECHNISCHE VORBEMERKUNGEN

Die Arbeiten umfassen i.d. Regel die Sanierung von
Grundleitungen, diese können sowohl innerhalb des
Hauses als auch im Außenbereich anfallen.

Die Installationen haben nach den neuesten DIN-EN
Vorschriften und Normen, Arbeitsblättern und den
allgemeinen anerkannten Regeln der Technik zu erfolgen.

DWA-M 144-3: Zusätzliche Technische Vertragsbedingungen
(ZTV) für die Sanierung von Entwässerungssystemen
außerhalb von Gebäuden, Teil 3: Renovierung mit
Schlauchliningverfahren (vor Ort
härtenes Schlauchlining) für Abwasserkanäle, DWA
Deutsche Vereinigung für Wasserwirtschaft, Abwasser
und Abfall e.V.

Es dürfen nur Liner Systeme mit DIBT-Zulassung
eingesetzt werden.

Vor Beginn der Montagearbeiten hat eine
zweckentsprechende Absprache mit dem Auftraggeber zu
erfolgen. Die Monteure des Auftragnehmers sind
entsprechend einzuweisen. Der bauleitende Monteur muß
vom Auftragnehmer dieses Einheitspreisabkommen
erhalten, damit er sich an Ort und Stelle jederzeit
über die Art und den Umfang der beauftragten Leistungen
informieren kann.

Bei Arbeiten in offener Bauweise im Aussenbereich sind
die betroffenen Flächen nach Abschluß der Arbeiten
wieder herzustellen. Gegebenenfalls sind Rasenflächen
neu einzusäen.

#### Abschnitt 1.1 Baustelleneinrichtung

**1.1.10 Baustelleneinrichtung (Part- und Inliner)**
*** Bedarfsposition ohne GB
Bereitstellung aller Geräte und Maschinen,
einschl. An- und Abfahrt (auch wenn mehrere Anfahrten
erforderlich werden)

Diese Position kann nur einmalig je Auftrag abgerechnet
werden.
Menge: 1,000 psch

**1.1.20 Baustelleneinrichtung bei offener Bauweise**
*** Bedarfsposition ohne GB
Baustelleneinrichtung bei offener Bauweise (innen und
außen),
Bereitstellung aller Geräte und Maschinen; falls
erforderlich,
Verkehrssicherung in dem für Tages-/Wanderbaustellen
üblichen Maß.
einschl. An- und Abfahrt (auch wenn mehrere Anfahrten
erforderlich werden)

Diese Position kann nur einmalig je Auftrag abgerechnet
werden.
Menge: 1,000 psch

**1.1.30 Einholen Genehmigungen**
*** Bedarfsposition ohne GB
Einholen von Genehmigungen für die Nutzung öffentlicher
Flächen.
Abrechnung der Gebühren erfolgt über separate
Zusatzposition. Nachweisen über die geleisteten
Gebühren sind mit der Abrechnung einzureichen.
Menge: 1,000 psch

**1.1.40 Halteverbotszone beantragen,**
*** Bedarfsposition ohne GB
Halteverbotszone beantragen, vorhalten und abbauen.
Beantragung einer Halteverbotszone inkl. behördlichen
Genehmigung sowie Aufstellen (bis 25 m ein- bzw.
beidseitig), Vorhalten für die Dauer von max. 10 Tagen
und Abbauen der Verkehrsschilder.
Menge: 1,000 psch

#### Abschnitt 1.2 Vorarbeiten/Dokumentation

**1.2.10 Hochdruckspülreinigung DN 100 bis DN 200**
*** Bedarfsposition ohne GB
Hochdruckspülreinigung DN 100 bis DN 200
Vollständige Reinigung der Grundleitung (unabhängig vom
Verschmutzungsgrad ) durch ein- oder mehrmaliges
hydrodynamisches Ziehen des Spülschlauches mit einer
dem
Verschmutzungsgrad angepassten Geschwindigkeit.
Einschl. Hochdruckspülfahrzeug mit ausreichendem
Fachpersonal und Spülwasserverbrauch.

Rohrdurchmesser: DN 100 bis DN 200
Menge: 1,000 m

**1.2.20 Hochdruckspülreinigung DN 250 bis DN 350**
*** Bedarfsposition ohne GB
Hochdruckspülreinigung DN 250 bis DN 350
Vollständige Reinigung der Grundleitung (unabhängig vom
Verschmutzungsgrad ) durch ein- oder mehrmaliges
hydrodynamisches Ziehen des Spülschlauches mit einer
dem
Verschmutzungsgrad angepassten Geschwindigkeit.
Einschl. Hochdruckspülfahrzeug mit ausreichendem
Fachpersonal und Spülwasserverbrauch.

Rohrdurchmesser: DN 250 bis DN 350
Menge: 1,000 m

**1.2.30 Einsatz einer Ortungssonde**
*** Bedarfsposition ohne GB
Einsatz einer Ortungssonde nach örtlicher Erfordernis
und Rücksprache und Freigabe mit der Bauleitung
Menge: 1,000 psch

**1.2.40 Wurzelschneiden**
*** Bedarfsposition ohne GB
Ausfräsen von Baumwurzeln in Grundleitungen durch
Messerdüsen oder andere Spezialwerkzeuge.
Einschl. Hochdruckspül- oder Saug/Spülfahrzeug mit
ausreichendem Fachpersonal und Spülwasserverbrauch.

Hinweis:
Nach dem Wurzelschneiden ist der Zustand der
freigeschnittenen Grundleitung durch TV-Untersuchung zu
dokumentieren.
Menge: 1,000 m

**1.2.50 Rückstände bzw. feste Ablagerungen fräsen**
*** Bedarfsposition ohne GB
Rückstände bzw. feste Ablagerungen mit geeigneten
Spezialwerzeugen fräsen
Menge: 1,000 m

**1.2.60 TV-Untersuchung nach Sanierung, einschl. Dokumentation**
*** Bedarfsposition ohne GB
TV-Untersuchung nach Sanierung, einschl. Dokumentation
bestehend aus Haltungsberichten, sowie Fotos und
Lageskizzen.
Die TV-Untersuchung ist als DVD oder als
Cloud-Verlinkung zu übergeben bzw. zur Verfügung zu
stellen.
Menge: 1,000 m

**1.2.70 Druckprüfung mit Luft/Wasser nach DIN EN 1610 pro Haltung**
*** Bedarfsposition ohne GB
Druckprüfung mit Luft/Wasser nach DIN EN 1610 pro
Haltung
Nur auf besondere Anweisung der Bauleitung anzuwenden.
Menge: 1,000 Stck

#### Abschnitt 1.3 Reparatur (Partliner), einschließlich aller Vorbereitungen und Nebenarbeiten

**1.3.10 Kurzliner bis 1,00m, bis DN 150**
*** Bedarfsposition ohne GB
Herstellen eines mit Silikatharz imprägnierten
Glasfaserpartliners mit einer Länge bis zu 1,00 m, bis
Dimension DN 150,
Hergestellt aus 3-Komponenten Silikatharz, ECR-Advantex
Glas,

liefern und montieren

oder Fabrikat nach Wahl des Anbieters,

gewähltes Fabrikat und
Typ:...................................................
.....
Menge: 1,000 Stck

**1.3.20 Kurzliner bis 1,00m, DN 200 bis DN 250**
*** Bedarfsposition ohne GB
Herstellen eines mit Silikatharz imprägnierten
Glasfaserpartliners
mit einer Länge bis zu 1,00 m, von Dimension DN 200 bis

DN 250,
Hergestellt aus 3-Komponenten Silikatharz, ECR-Advantex
Glas,

liefern und montieren

oder Fabrikat nach Wahl des Anbieters,

gewähltes Fabrikat und
Typ:...................................................
.....
Menge: 1,000 Stck

**1.3.30 Kurzliner 1,00m bis 2,00m, bis DN 150**
*** Bedarfsposition ohne GB
Herstellen eines mit Silikatharz imprägnierten
Glasfaserpartliners
mit einer Länge von 1,00m bis 2,00 m, bis Dimension DN
150
Hergestellt aus 3-Komponenten Silikatharz, ECR-Advantex
Glas,

liefern und montieren

oder Fabrikat nach Wahl des Anbieters,

gewähltes Fabrikat und
Typ:...................................................
.....
Menge: 1,000 Stck

**1.3.40 Kurzliner 1,00 bis 2,00m, DN 200 bis DN 250**
*** Bedarfsposition ohne GB
Herstellen eines mit Silikatharz imprägnierten
Glasfaserpartliners
mit einer Länge von 1,00 bis 2,00 m, von Dimension DN
200 bis DN 250,
Hergestellt aus 3-Komponenten Silikatharz, ECR-Advantex
Glas,

liefern und montieren

oder Fabrikat nach Wahl des Anbieters,

gewähltes Fabrikat und
Typ:...................................................
.....
Menge: 1,000 Stck

**1.3.50 Kurzliner bis 3,00m, bis DN 150**
*** Bedarfsposition ohne GB
Herstellen eines mit Silikatharz imprägnierten
Glasfaserpartliners mit einer Länge bis zu 3,00 m, bis
Dimension DN 150,
Hergestellt aus 3-Komponenten Silikatharz, ECR-Advantex
Glas,

liefern und montieren

oder Fabrikat nach Wahl des Anbieters,

gewähltes Fabrikat und
Typ:...................................................
.....
Menge: 1,000 Stck

**1.3.60 Kurzliner bis 3,00m, von DN 200 bis DN 250**
*** Bedarfsposition ohne GB
Herstellen eines mit Silikatharz imprägnierten
Glasfaserpartliners mit einer Länge bis zu 3,00 m, von
Dimension DN 200 bis DN 250,
Hergestellt aus 3-Komponenten Silikatharz, ECR-Advantex
Glas,

liefern und montieren

oder Fabrikat nach Wahl des Anbieters,

gewähltes Fabrikat und
Typ:...................................................
.....
Menge: 1,000 Stck

**1.3.70 Kurzliner bis 4,00m, bis DN 150**
*** Bedarfsposition ohne GB
Herstellen eines mit Silikatharz imprägnierten
Glasfaserpartliners mit einer Länge bis zu 4,00 m, bis
Dimension DN 150,
Hergestellt aus 3-Komponenten Silikatharz, ECR-Advantex
Glas,

liefern und montieren

oder Fabrikat nach Wahl des Anbieters,

gewähltes Fabrikat und
Typ:...................................................
.....
Menge: 1,000 Stck

**1.3.80 Kurzliner bis 4,00m, DN 200 bis DN 250**
*** Bedarfsposition ohne GB
Herstellen eines mit Silikatharz imprägnierten
Glasfaserpartliners mit einer Länge bis zu 4,00 m, von
Dimension DN 200 bis DN 250,
Hergestellt aus 3-Komponenten Silikatharz, ECR-Advantex
Glas,

liefern und montieren

oder Fabrikat nach Wahl des Anbieters,

gewähltes Fabrikat und
Typ:...................................................
.....
Menge: 1,000 Stck

**1.3.90 Anschlussmanschette DN 100/100**
*** Bedarfsposition ohne GB
zur Sanierung eines defekten Anschluss-Stutzens.
Anschlussmanschette für Grundleitungen DN 100
Anschluss bis DN 100 Winkel 45 - 90 Grad

liefern und montieren
Menge: 1,000 Stk

**1.3.100 Anschlussmanschette DN 125/125**
*** Bedarfsposition ohne GB
zur Sanierung eines defekten Anschluss-Stutzens.
Anschlussmanschette für Grundleitungen DN 125
Anschluss bis DN 125 Winkel 45 - 90 Grad

liefern und montieren
Menge: 1,000 Stk

**1.3.110 Anschlussmanschette DN 150/150**
*** Bedarfsposition ohne GB
zur Sanierung eines defekten Anschluss-Stutzens.
Anschlussmanschette für Grundleitungen DN 150
Anschluss bis DN 150 Winkel 45 - 90 Grad

liefern und montieren
Menge: 1,000 Stk

#### Abschnitt 1.4 Renovation (Schlauchliner)

**1.4.10 Inliner bis DN 125 Standard**
*** Bedarfsposition ohne GB
Herstellen eines nahtlosen Inliners im vorhandenen Rohr
bis DN 125, durch Inversieren eines mit Epoxydharz
getränkten nahtlosen Textilschlauch aus 100% Polyester.
Wanddicke im ausgehärtetem Zustand min. 3 mm;
bogengängig bis zu 90 Grad;
für bis zu 1 Dimensionswechsel geeignet.

Hersteller: Brawoliner

liefern und montieren

oder gleichwertiges Fabrikat nach Wahl des Anbieters,

gewähltes Fabrikat und
Typ:...................................................
.....
Menge: 1,000 m

**1.4.20 Inliner DN 150 Standard**
*** Bedarfsposition ohne GB
Herstellen eines nahtlosen Inliners im vorhandenen Rohr
DN 150, durch Inversieren eines mit Epoxydharz
getränkten nahtlosen Textilschlauch aus 100% Polyester.
Wanddicke im ausgehärtetem Zustand min. 3 mm;
bogengängig bis zu 90 Grad;
für bis zu 1 Dimensionswechsel geeignet.

Hersteller: Brawoliner

liefern und montieren

oder gleichwertiges Fabrikat nach Wahl des Anbieters,

gewähltes Fabrikat und
Typ:...................................................
.....
Menge: 1,000 m

**1.4.30 Inliner DN 200 Standard**
*** Bedarfsposition ohne GB
Herstellen eines nahtlosen Inliners im vorhandenen Rohr
DN 200, durch Inversieren eines mit Epoxydharz
getränkten nahtlosen Textilschlauch aus 100% Polyester
Wanddicke im ausgehärtetem Zustand min. 3 mm;
bogengängig bis zu 90 Grad;
für bis zu 1 Dimensionswechsel geeignet.

Hersteller: Brawoliner

liefern und montieren

oder gleichwertiges Fabrikat nach Wahl des Anbieters,

gewähltes Fabrikat und
Typ:...................................................
.....
Menge: 1,000 m

**1.4.40 Inliner DN 250 Standard**
*** Bedarfsposition ohne GB
Herstellen eines nahtlosen Inliners im vorhandenen Rohr
DN 250, durch Inversieren eines mit Epoxydharz
getränkten nahtlosen Textilschlauch aus 100% Polyester.
Wanddicke im ausgehärtetem Zustand min. 3 mm;
bogengängig bis zu 90 Grad;
für bis zu 1 Dimensionswechsel geeignet.

Hersteller: Brawoliner

liefern und montieren

oder gleichwertiges Fabrikat nach Wahl des Anbieters,

gewähltes Fabrikat und
Typ:...................................................
.....
Menge: 1,000 m

**1.4.50 Inliner bis DN 150**
*** Bedarfsposition ohne GB
Herstellen eines nahtlosen Inliners im vorhandenen Rohr
bis
DN 150, durch Inversieren eines mit Epoxydharz
getränkten nahtlosen Textilschlauch aus 100% Polyester.
Wanddicke im ausgehärtetem Zustand min. 3 mm;
bogengängig bis zu 90 Grad;
für bis zu 2 Dimensionswechsel geeignet.

Hersteller: Brawoliner

liefern und montieren

oder gleichwertiges Fabrikat nach Wahl des Anbieters,

gewähltes Fabrikat und
Typ:...................................................
.....
Menge: 1,000 m

**1.4.60 Inliner bis DN 200**
*** Bedarfsposition ohne GB
Herstellen eines nahtlosen Inliners im vorhandenen Rohr
DN 200, durch Inversieren eines mit Epoxydharz
getränkten nahtlosen Textilschlauch aus 100% Polyester.
Wanddicke im ausgehärtetem Zustand min. 3 mm;
bogengängig bis zu 90 Grad;
für bis zu 2 Dimensionswechsel geeignet.

Hersteller: Brawoliner

liefern und montieren

oder gleichwertiges Fabrikat nach Wahl des Anbieters,

gewähltes Fabrikat und
Typ:...................................................
.....
Menge: 1,000 m

**1.4.70 Inliner bis DN 250**
*** Bedarfsposition ohne GB
Herstellen eines nahtlosen Inliners im vorhandenen Rohr
DN 250, durch Inversieren eines mit Epoxydharz
getränkten nahtlosen Textilschlauch aus 100% Polyester.
Wanddicke im ausgehärtetem Zustand min. 3 mm;
bogengängig bis zu 90 Grad;
für bis zu 2 Dimensionswechsel geeignet.

Hersteller: Brawoliner

liefern und montieren

oder gleichwertiges Fabrikat nach Wahl des Anbieters,

gewähltes Fabrikat und
Typ:...................................................
.....
Menge: 1,000 m

**1.4.80 Herstellen offenes Ende**
*** Bedarfsposition ohne GB
Nach erfolgter Aushärtung das Ende mit einem
Fräsroboter öffnen.
Das Ende des Schlauchliners ist so zu öffnen, dass die
Betriebssicherheit gewährleistet ist.
Menge: 1,000 Stck

**1.4.90 Öffnen von Abzweigen**
*** Bedarfsposition ohne GB
Nach erfolgter Aushärtung Abzweige mit einem
Fräsroboter öffnen und bündiges Zurückfräsen bis auf
die Rohrwandung des Hauptkanals mit einer geeigneten
Fräsanlage.
Menge: 1,000 Stck

#### Abschnitt 1.5 Erneuerung (Offene Bauweise)

*Hinweis*
Im Aussenbereich

**1.5.10 Kopfloch 1,00 x 1,00m bis 1,25 Tiefe für Regenfallleitungen**
*** Bedarfsposition ohne GB
Kopflocherstellung außen, zur Reparatur an
Regenfallleitungen.
Oberfläche aufnehmen, Baugrube bis 1,00 x 1,00m bis
1,25m tief, in Maschinenarbeit (Bodenklasse 3-5)
erstellen, einschließlich der ergänzenden
Handschachtung im Bereich der Rohrleitungen.
Aushub seitllich lagern, Rohrleitung demontieren,
KG-Rohr bis DN 150 einschl. Bögen liefern und im
Sandbett verlegen und an die vorh. Leitung fachgerecht
incl. Formteile anschließen, incl. Lieferung des Sands.
Baugrube verfüllen und verdichten, Oberfläche wieder
herstellen.
Menge: 1,000 Stck

**1.5.20 Kopfloch 1,00 x 1,00m bis 1,25 Tiefe**
*** Bedarfsposition ohne GB
Kopflocherstellung außen, zur Reparatur von punktuellen
Grundleitungsschäden oder als Startgrube für die
Inlinersanierung Oberfläche aufnehmen, Baugrube bis
1,00 x 1,00m bis 1,25m tief, in Maschinenarbeit
(Bodenklasse 3-5) erstellen, einschließlich der
ergänzenden Handschachtung im Bereich der
Rohrleitungen.
Aushub seitllich lagern, Rohrleitung demontieren,
KG-Rohr bis DN 200 einsch.l Bögen liefern und im
Sandbett verlegen und an die vorh. Leitung fachgerecht
incl. Formteile anschließen,incl. Lieferung des Sands.
Baugrube verfüllen und verdichten, Oberfläche wieder
herstellen.
Menge: 1,000 Stck

**1.5.30 Zulage Kopfloch 1,00 x 1,00m für Tiefe bis 1,75m / Regenfallleitungen**
*** Bedarfsposition ohne GB
Tiefenzulage 0,5m zur Position 1.5.10

"Kopflocherstellung außen zur Reparatur an
Regenfallleitungen,
einschließlich erforderlichem Verbau bzw. Verböschung.

Oberfläche aufnehmen, Baugrube bis 1,00 x 1,00m bis
1,75m tief"
Menge: 1,000 Stck

**1.5.40 Zulage Kopfloch 1,1.5.40.00 x 1,00m für Tiefe bis 1,75m**
*** Bedarfsposition ohne GB
Tiefenzulage 0,5m zur Position 1.5.20

"Kopflocherstellung außen zur Reparatur von punktuellen
Grundleitungsschäden, einschließlich erforderlichem
Verbau bzw. Verböschung.

Oberfläche aufnehmen, Baugrube bis 1,00 x 1,00m bis
1,75m tief"
Menge: 1,000 Stck

**1.5.50 Kopfloch 1,20 x 1,20m bis 2,50 Tiefe**
*** Bedarfsposition ohne GB
Kopflocherstellung außen, zur Reparatur von punktuellen
Grundleitungsschäden bzw. an Regenfallleitungen.
Oberfläche aufnehmen, Baugrube bis 1,20 x 1,20m bis
2,50m tief, in Maschinenarbeit (Bodenklasse 3-5)
erstellen, einschl. erforderlichem Verbau, Aushub
seitlich lagern, Rohrleitung demontieren, KG-Rohr bis
DN 150 liefern und im Sandbett verlegen und an die
vorh. Leitung fachgerecht incl. Formteile anschließen,
incl. Lieferung des Sandes.
Baugrube verfüllen und verdichten, Oberfläche wieder
herstellen.
Menge: 1,000 Stck

**1.5.60 Oberboden aufnehmen und wiederherstellen**
*** Bedarfsposition ohne GB
Oberboden (Rasen etc.) aufnehmen, seitlich lagern und
wieder einbauen.
Oberboden verteilen und planieren.
Saisonabhängig mit Rasen einsäen und abwalzen.
Menge: 1,000 m²

**1.5.65 Oberboden Strauchgut und Kleinbepflanzung**
*** Bedarfsposition ohne GB
Oberboden Strauchgut und Kleinbepflanzungen etc. werden
ausgepflanzt, zur Wiederverwendung gelagert und nach
Ende der Baumaßnahme Oberboden planieren und wieder
bepflanzen.
Menge: 1,000 m²

**1.5.70 Gehwegplatten aufnehmen, seitlich lagern und wiederherstellen**
*** Bedarfsposition ohne GB
Gehwegplatten aufnehmen, seitlich lagern und
wiederherstellen, einschl. Unterbau bis 40 cm
incl. liefern des erforderlichen Kies, Sand-/Splittbett
Menge: 1,000 m²

**1.5.80 Verbundstein-Pflaster aufnehmen, seitlich lagern und wiederherstellen**
*** Bedarfsposition ohne GB
Verbundstein-Pflaster aufnehmen, seitlich lagern und
wiederherstellen einschl. Unterbau bis 40 cm
incl. liefern des erforderlichen Kies, Sand-/Splittbett
Menge: 1,000 m²

**1.5.90 Grabenaushub bis 1,25m Tiefe, unverbaut**
*** Bedarfsposition ohne GB
Boden der Bodenklasse 3-5 bis zu einer Tiefe von 1,25m,
unverbaut, profilgerecht in Maschinenarbeit ausheben,
incl. ergänzender Handschachtung im Bereich der
Anbindung der Grundleitungen. Aushub seitlich lagern.
Nach Neuverlegung der Rohrleitung im Sandbett Graben
mit dem seitlich lagernden Aushub lagenweise verfüllen
und verdichten. Überschüssiger Boden wird geladen,
abgefahren und entsorgt, einschließlich der
Entsorgungskosten für den Boden.
Menge: 1,000 m

**1.5.100 Grabenaushub bis 1,75m Tiefe, einschl, Verbau**
*** Bedarfsposition ohne GB
Boden der Bodenklasse 3-5 bis zu einer Tiefe von 1,75m,
verbaut, profilgerecht in Maschinenarbeit ausheben,
incl. ergänzender Handschachtung im Bereich der
Anbindung der Grundleitungen. Aushub seitlich lagern,
einschl. herstellen des erforderlichen Grabenverbaus.
Nach Neuverlegung der Rohrleitung im Sandbett Graben
mit dem seitlich lagernden Aushub lagenweise verfüllen
und verdichten. Überschüssiger Boden wird geladen,
abgefahren und entsorgt, einschließlich der
Entsorgungskosten für den Boden.
Menge: 1,000 m

**1.5.110 Grabenaushub bis 3,00m Tiefe, einschl. Verbau**
*** Bedarfsposition ohne GB
Boden der Bodenklasse 3-5 bis zu einer Tiefe von 3,00m,
verbaut, profilgerecht in Maschinenarbeit ausheben,
incl. ergänzender Handschachtung im Bereich der
Anbindung der Grundleitungen. Aushub seitlich lagern,
einschl. herstellen des erforderlichen Grabenverbaus.
Nach Neuverlegung der Rohrleitung im Sandbett Graben
mit dem seitlich lagernden Aushub lagenweise verfüllen
und verdichten. Überschüssiger Boden wird geladen,
abgefahren und entsorgt, einschließlich der
Entsorgungskosten für den Boden.
Menge: 1,000 m

**1.5.120 Zulage Grabenaushub > 3,00m, jede weitere 0,50m Tiefe**
*** Bedarfsposition ohne GB
Zulage Grabenaushub > 3,00m Tiefe,

jede weitere 0,50m Tiefe
Menge: 1,000 m

**1.5.130 Handschachtung, als Zulage**
*** Bedarfsposition ohne GB
Handschachtung, als Zulage

Boden der Bodenklasse 3-5 in Handarbeit ausschachten,
seitlich lagern.

Nur in Bereichen wo der Einsatz  von Baumaschinen nicht
möglich ist.
Menge: 1,000 m³

**1.5.140 alte Entwässerungsleitung demontieren**
*** Bedarfsposition ohne GB
Vorhandene Grundleitung im Bestand trennen und
demontieren,
inklusive aller Formstücke etc., laden und entsorgen
Menge: 1,000 m

**1.5.150 KG-Rohr in Sandbettung verlegen bis DN 200**
*** Bedarfsposition ohne GB
KG-Rohr bis DN 200 incl. Form- und Verbindungsstücken,
einschl. Füllsand liefern, in Sandbettung mit
erforderlichem Gefälle verlegen und fachgerecht an die
vorhandene
Leitung anschließen.
Menge: 1,000 m

*Hinweis*
Im Innenbereich

**1.5.160 Kopfloch in Beton-Sohle 0,80m x 0,80m bis 0,60m Tiefe**
*** Bedarfsposition ohne GB
Kopfloch bis 20 cm Betonstärke, Kopflocherstellung in
geschlossenen Räumen (Keller) zur Reparatur
von punktuellen Schäden oder als Startgrube zur
Inlinerreparatur.
Bodenaufbau bis 20 cm Beton, Betonboden 0,80 x 0,80 m
aufstemmen, Schutt laden und entsorgen.
Boden der Bodenklasse 3-5 bis 0,6m Tiefe (d.h. 0,8m
Tiefe von OKFB) ausschachten, bis unterhalb der
Rohrsohle. Bodenaushub seitlich lagern.
Altrohr demontieren, laden und entsorgen.
KG-Rohr und Füllsand liefern, in Sandbettung verlegen
und anschließen.
Kopfloch mit dem seitlich lagerndem Material verfüllen,
überschüssiger Boden wird geladen, abgefahren und
entsorgt,
einschl. Entsorgungskosten für den Boden.
Betonoberfläche im Bereich der Aufbruchstelle wieder
herstellen, einschließlich abreiben und glätten.
Menge: 1,000 Stck

**1.5.170 Kopfloch in Estrich-Sohle 0,80m x 0,80m bis 0,60m Tiefe**
*** Bedarfsposition ohne GB
Kopfloch bis 10 cm Estrichstärke,
Kopflocherstellung in geschlossenen Räumen (Keller) zur
Reparatur von punktuellen Schäden oder als Startgrube
zur Inlinerreparatur.
Bodenaufbau bis 10 cm Estrich, Estrichboden 0,80 x 0,80
m aufstemmen, Schutt laden und entsorgen.
Boden der Bodenklasse 3-5 bis 0,6m Tiefe (d.h. 0,7m
Tiefe von OKFB) ausschachten, bis unterhalb der
Rohrsohle. Bodenaushub seitlich lagern.
Altrohr demontieren, laden und entsorgen.
KG-Rohr und Füllsand liefern, in Sandbettung verlegen
und anschließen.
Kopfloch mit dem seitlich lagerndem Material verfüllen,
überschüssiger Boden wird geladen, abgefahren und
entsorgt,
einschl. Entsorgungskosten für den Boden.
Estrichoberfläche im Bereich der Aufbruchstelle wieder
herstellen, einschließlich abreiben und glätten.
Menge: 1,000 Stck

**1.5.180 Grundleitungsreparatur Betonsohle**
*** Bedarfsposition ohne GB
Grundleitungsreparatur bis 20 cm Betonstärke,
Grundleitungsreparatur in geschlossenen Räumen
(Keller).
Bodenaufbau bis 20 cm Beton, Betonboden aufstemmen,
Schutt laden und entsorgen.
Boden der Bodenklasse 3-5 bis 0,6m Tiefe (d.h. 0,8m
Tiefe von OKFB) ausschachten, bis unterhalb der
Rohrsohle. Bodenaushub seitlich lagern.
Altrohr demontieren, laden und entsorgen.
KG-Rohr und Füllsand liefern, in Sandbettung verlegen
und fachgerecht an die vorh. Leitung anschließen.
Rohrgraben mit dem seitlich lagerndem Material
verfüllen,
überschüssiger Boden wird geladen, abgefahren und
entsorgt,
einschl. Entsorgungskosten für den Boden.
Betonoberfläche im Bereich der Aufbruchstelle wieder
herstellen, einschließlich abreiben und glätten.
Menge: 1,000 m

**1.5.190 Grundleitungsreparatur Estrich**
*** Bedarfsposition ohne GB
Grundleitungsreparatur bis 10 cm Estrichstärke,
Grundleitungsreparatur in geschlossenen Räumen
(Keller).
Bodenaufbau bis 20 cm Estrich, Estrichboden aufstemmen,
Schutt laden und entsorgen.
Boden der Bodenklasse 3-5 bis 0,6m Tiefe (d.h. 0,7m
Tiefe von OKFB) ausschachten, bis unterhalb der
Rohrsohle. Bodenaushub seitlich lagern.
Altrohr demontieren, laden und entsorgen.
KG-Rohr und Füllsand liefern, in Sandbettung verlegen
und fachgerecht an die vorh. Leitung anschließen.
Rohrgraben mit dem seitlich lagerndem Material
verfüllen,
überschüssiger Boden wird geladen, abgefahren und
entsorgt,
einschl. Entsorgungskosten für den Boden.
Estrichoberfläche im Bereich der Aufbruchstelle wieder
herstellen, einschließlich abreiben und glätten.
Menge: 1,000 m

#### Abschnitt 1.6 Sonstiges

**1.6.10 Bodenablauf erneuern**
*** Bedarfsposition ohne GB
Alten Bodeneinlauf freistemmen, demontieren,
laden und entsorgen.
Bodenablauf Viega Optifix 3 oder Kessel Drehfix
mit automatischer Absperrvorrichtung
und 3-facher Rückstausicherung, Geruchsverschluß,
Gitterrost, Abdeckplatte und Schlammeimer,
Zulaufmöglichkeit seitlich, liefern und einbauen und
mit der vorhandenen Leitung verbinden.
Anschließend Oberfläche in Estrichbeton beiarbeiten.
Menge: 1,000 Stck

**1.6.20 Reinigungsöffnung im Rev.-Schacht erneuern, bis DN 200**
*** Bedarfsposition ohne GB
KG-Reinigungsrohr für Abwasserleitungen in vorhandenen
Revisionsschacht einbauen und wiederherstellen der
Sohle,
einschl. trennen und ausstemmen des alten
Reinigungsrohres, bis DN 200.

Mindestschachtgröße: 0,60 x 0,60m
Menge: 1,000 Stck

**1.6.30 Schachtabdeckung 0,80 x 0,80m**
*** Bedarfsposition ohne GB
Schachtabdeckung aus dem Revisionsschacht ausstemmen,
neues Geschränk bis zu einer Größe von 0,8 x 0,8m
liefern,
fachgerecht einbauen und Boden mit Estrichbeton
beiarbeiten.
Menge: 1,000 Stck

**1.6.40 Rev.-Schacht aus Mauerwerk (teil-)abbrechen**
*** Bedarfsposition ohne GB
Rev.-Schacht aus Mauerwerk (teil-)abbrechen

Aufgemessen wird der abzubrechende Teil nach den
Schachtinnenmaßen
Menge: 1,000 m²

**1.6.50 Rev.-Schacht aus Beton (teil-)abbrechen**
*** Bedarfsposition ohne GB
Rev.-Schacht aus Beton (teil-)abbrechen

Aufgemessen wird der abzubrechende Teil nach den
Schachtinnenmaßen
Menge: 1,000 m²

**1.6.60 Rev.-Schacht vergrößern bis 0,80 x 0,80m**
*** Bedarfsposition ohne GB
Rev.-Schacht vergrößern bis 0,80 x 0,80m

Das Aufmaß erfolgt nach den Schachtinnenmaßen,
d.h. Abwicklung der Schachtinnenseiten * Höhe.
Einschließlich Herstellen der vergrößerten Sohle.
Menge: 1,000 m²

**1.6.70 Vorflut aufrechterhalten je Fallleitung/Fallrohr**
*** Bedarfsposition ohne GB
Aufrechterhaltung der Vorflut für häusliches Abwasser
mittels einer Pumpe mit Zerkleinerungs-schneidwerk
(Leistung bis 5l/s und bis zu 7m Förderhöhe). Die Pumpe
wird über eine zugängliche Revisionsöffnung im Fallrohr
eingesetzt, das häusliche Abwasser wird mittels
Schlauchleitungen in den nächsten Schacht eingeleitet.
Einschl. aller Kosten
für Auf- und Abbau sowie Vorhalten und Betreiben der
Pumpentechnik.
Abrechnung je Pumpe und Tag.
Diese Position kann nicht abgerechnet werden, wenn am
Sanierungstag kein Abwasser eingeleitet wird.
Menge: 1,000 Stck

**1.6.80 Baugrubenverbau herstellen**
*** Bedarfsposition ohne GB
Den notwendigen Baugrubenverbau bis einer Tiefe von
1,75 m herstellen, vorhalten und abbauen bzw.
nachträglich umbauen und umsteifen. Abgerechnet werden
alle Baugrubenwände von Oberkante Gelände bis
Unterkante Baugrubenverbau.
Diese Position wird nur vergütet, wenn auf Grund
örtlicher gegebenheiten der nötige Böschungswinkel
nicht eingehalten werden kann,
z.B. Erneuerung des Anschluß eines Regenfallrohrs an
die Grundleitung im Gehwegbereich oder gleichem.
Die Arbeiten sind durch Fotos nachzuweisen.
Menge: 1,000 m²

**1.6.90 Fallrohr mit Reinigungsöffnung KG**
*** Bedarfsposition ohne GB
Fallrohr (KG Rohr) mit Reinigungsöffnung.
Lieferung und Einbau von Fallrohr DN 100 bis DN150 mit
Reinigungsöffnung.
(Schmutzwasserfallleitungen im Keller max. 2,0m Länge)
Menge: 1,000 Stck

**1.6.100 Fallrohr mit Reinigungsöffnung SML**
*** Bedarfsposition ohne GB
Fallrohr (SML Rohr) mit Reinigungsöffnung.
Lieferung und Einbau von Fallrohr DN 100 bis DN150 mit
Reinigungsöffnung.
(Schmutzwasserfallleitungen im Keller max. 2,0m Länge)
Menge: 1,000 Stck

**1.6.110 LORO-X mit RÖ liefern, einbauen**
*** Bedarfsposition ohne GB
Lieferung und Einbau von Fallrohren DN 100 mit
Reinigungsöffnung (Regenwasserfallleitungen im
Außenbereich: LORO-X max. 1,0m Länge)
Menge: 1,000 Stck
